# Angebotsaufforderung (GAEB DA XML 3.2, DA83)
Währung: EUR
Erstellt mit: GXML Toolbox V3.3 R20230829, iTWO_64 V24.0.454, 14.05.2025

## 05-200 Flachdacharbeiten
Datum: 14.05.2025

### 1 Flachdacharbeiten

*Hinweis: BAUVORHABEN*
Bauvorhaben:

Essen, Barchemhöhe 10-22

Baubeginn: 21.07.2025

- Gerüststellung erfolgt bauseits

*Hinweis: A) ALLGEMEINE VORBEMERKUNGEN*
A) ALLGEMEINE VORBEMERKUNGEN FÜR LEISTUNGSVERZEICHNISSE (MLV)
=================================================================

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN FÜR EINHEITSPREISABKOMMEN
======================================================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B6) Sonstiges

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Zu beachten ist, das die angegebenen Maße, alle ca. Maße sind.

#### 1.1 Abrissarbeiten

**1.1.1 WC**
Baustellen-WC liefern und für die gesamte Bauzeit
vorhalten, einschl. regelmäßiger Reinigung.
Menge: 20,000 Wo

**1.1.1.0 Abriss von Randblenden**
*** Bedarfsposition mit GB
Abriss von Randblenden

Abriss der Randblenden,
Blendenhöhe: 22 cm, mehrteilig,
aus Aluminium, einschl. der Halter und
der eingeklemmten Anschlussbahn,
sowie
der Unterkonstruktion, bestehend aus
Randbohlen, Dicke: 3 cm

Herunterschaffen der zu entsorgenden
Materialien in Container.
Menge: 367,920 m

**1.1.1.1 Demontage der Attikamauerung Abtransport und Entsorgung von Schuttmaterial Höhe bis 200mm Breite bis 180mm**
Menge: 367,920 m

**1.1.1.2 Gully und Aufstockelement ausbauen**
*** Bedarfsposition mit GB
Aufstockelement aus mehrtlg. Gully,
Verlängerungsrohre
aus dem Zwischendach und
Gullyunterteile ausbauen und
entsorgen.
Menge: 14,000 St

**1.1.1.3 Lüfter ausbauen und entsorgen.**
Lüfter ausbauen und entsorgen.
2-tlg. Installationsentlüftungen oder
Kaltdachlüfter
Menge: 98,000 St

**1.1.1.4 Abriss ungedämmter Kaminanschlüsse**
Abriss ungedämmter
Kaminanschlüsse

Abriss der Kamin-/Lüfteranschlüsse,
bestehend aus zwei Lagen
Bitumenbahnen,
einschl. der Dämmstoffkeile, der
hochgeführten Dampfsperrbahn und der
versiegelten
Kappleisten/Anpressprofile.
Herunterschaffen der zu entsorgenden
Materialien in Container.
Menge: 65,880 m

**1.1.1.5 Abriss ungedämmter Kaminverkleidung**
*** Bedarfsposition mit GB
Abriss ungedämmter Kaminverkleidung

Abriss der Kaminverkleidung auf dem
Hauptdach aus mehrlagigen Bitumenbahnen, ca. 100
cm hoch.

Herunterschaffen der zu entsorgenden
Materialien in Container.
Menge: 65,880 m

**1.1.1.6 Vorhandenen Dachausstieg ausbauen und entsorgen**
Vorhandenen Dachausstieg ausbauen und
entsorgen

Vorhandenen Dachausstieg mit evtl. vorhandener
Treppe und Zargenrahmen in verschiedenen
Abmessungen demontieren und entsorgen.

Größe: bis 2,50 x 1,20m
Menge: 1,000 St

**1.1.1.7 Entsorgungsgebühren Bitumen**
Entsorgungsgebühren Bitumen

Entsorgungsgebühren für
abgeräumte Bitumenbahnen.

Die Abrechnung erfolgt nach
Wiegekarte
Menge: 80,000 TO

**1.1.1.8 Entsorgungsgebühren EPS**
Entsorgungsgebühren EPS

Entsorgungsgebühren für
abgeräumte EPS-Dämmung

Die Abrechnung erfolgt nach
Wiegekarte
Menge: 5,000 TO

**1.1.1.9 Entsorgungsgebühren Bauholz**
Entsorgungsgebühren Bauholz

Entsorgungsgebühren für
abgeräumtes Bauholz.

Die Abrechnung erfolgt nach
Wiegekarte
Menge: 18,000 TO

**1.1.2 Bauzaun (3,5m) einschl. Lieferung, Auf- und Abbau**
Menge: 350,000 m

**1.1.2.0 Entsorgungsgebühren Mineralfaser**
Entsorgungsgebühren Mineralfaser

Entsorgungsgebühren für
abgeräumte Mineralfaser in Big Bags
verpackt.

Die Abrechnung erfolgt nach
Wiegekarte
Menge: 10,000 TO

**1.1.2.1 Containerkosten 24 cbm**
Containerkosten 24 cbm

Container zur Aufnahme zu
entsorgender
Materialien aufstellen, vorhalten und
abtransportieren.
Containergröße bis 24 cbm
Menge: 30,000 St

**1.1.3 Miete Bauzaun Dauer ca. 8 Wochen**
*** Bedarfsposition mit GB
Menge: 1,000 m/WO

**1.1.4 Abriss der Blitzableiteranlage, pauschal**
*** Pauschalposition
Abriss der Blitzableiteranlage, pauschal

Abriss der vorhandenen
Blitzschutzanlage
einschl. der Halterungen.
Herunterschaffen der zu entsorgenden
Materialien in Container.
Menge: 3,000 psch

**1.1.5 Abbruch Dachabdichtung Kaltdächer**
Abbruch Dachabdichtung
Vorhandenes Dachschichtenpaket aus
mehrlagiger
bituminiöser Abdichtung ca 40-50 mm
komplett abreißen.
"Kaltdächer"
Herunterschaffen der zu entsorgenden
Materialien in Container.
Menge: 1259,280 m2

**1.1.6 Demontage Kaltdach**
Demontage Kaltdach
Vorhandenes Kaltdach mit nachfolgend
beschrieben
Aufbau nach Abriss der
Bitumenbahnen
vollständig aufnehmen
- 24 mm starke Schalung auf Sparren
verschraubt
- tragende Unterkonstruktion bestehend
aus Sparren und
Pfettenkonstruktion einschl. aller mech.
Befestigungen
und Verbolzungen mit der Betondecke
- vorhandene Mineralwolldämmung im
Zwischendach ca.
100 mm nach TRGS 519 staubfrei in
Big Bags verpacken

Herunterschaffen der zu entsorgenden
Materialien in Container.
Menge: 1259,280 m2

**1.1.7 Abbruch Dachaufbau, inkl. Dämmung**
*** Bedarfsposition mit GB
Abbruch Dachaufbau, inkl. Dämmung
Vorhandene Dachschichten bis zur
tragenden Unterkonstruktion
abschnittsweise komplett abreißen.

Ausbauort: Warmdach über dem
Treppenhaus.

Dachaufbau von unten nach oben:

Dampfsperre bituminös
Wärmedämmung aus EPS, ca. 180
mm, teilweise durchnässt
Mehrlagige, bituminöse Abdichtung
einschl. Sanierungslage aus
Schweißbahn G 200 S 4 beschiefert

Herunterschaffen der zu entsorgenden
Materialien in Container.
Menge: 127,870 m2

**1.1.8 Abriss ungedämmter Wandanschlüsse**
Abriss ungedämmter Wandanschlüsse

Abriss der Wandanschlüsse  an
aufgehende Bauteile bestehend aus
mehreren Lagen Bitumenbahnen,
einschl. der
Dämmstoffkeile und der versiegelten
Kappleisten/Anpressprofile.
Anschlusshöhe: bis 30 cm

Herunterschaffen der zu entsorgenden
Materialien in Container.
Menge: 177,370 m

**1.1.9 Abriss ungedämmter Attikaanschlüsse**
*** Bedarfsposition mit GB
Abriss ungedämmter Attikaanschlüsse

Abriss der Attikaanschlüsse der
Dachfläche über dem Treppenhaus,
bestehend aus zwei Lagen
Bitumenbahnen, der
Dämmstoffkeile, der hochgeführten
Dampfsperrbahn und der
Dachrandbohlen.
Anschlusshöhe: von 15 bis 30 cm,
Kronenbreite: 30 cm
Zuschnitt der Anschlussbahnen: bis 60
cm
Herunterschaffen der zu entsorgenden
Materialien in Container.
Menge: 367,920 m

#### 1.2 Dachaufbau

**1.2.1 Dachfläche**
Dachfläche abfegen und mit Bitumenvoranstrich, Verbrauch ca. 300 gr/qm,
vorstreichen
Menge: 1387,150 m2

**1.2.1.0 Oberlage SOPRALENE Flam 50 Dunkelbraun**
Oberlage SOPRALENE Flam 50
Dunkelbraun
PYE-KTP S5 DO/E1
nach Anwendungsnormen
DIN SPEC 20000-201
und BA PYE-KTP S5 nach
DIN SPEC 20000-202
sowie Stoffnormen DIN EN 13707 und
DIN EN 13969.
Elastomerbitumenschweißbahn als
Oberlage
vollflächig im Lagenversatz
aufschweißen, Nähte und Stöße dicht
verschweißen.
Oberflächenausstattung:
-Oberseite: mineralische Bestreuung
Farbe: Dunkelbraun
-Unterseite: Kunststoff-Folie
Technische Kennwerte:
Dicke: 5,2 mm
Kaltbiegeverhalten -36°C
Wärmestandfestigkeit 120°C
Maximale Zugkraft
1200 N/50 mm längs, 1000 N/50 mm
quer
Dehnung 40% längs, 45% quer
gewähltes Fabrikat:
SOPRALENE Flam 50 Dunkelbraun
Menge: 1387,150 m2

**1.2.2 Bitumen-Heißabstrich**
Bitumen-Heißabstrich

Bitumen-Heißabstrich aus
Blockbitumen
100 / 25 zum Ausgleich der
erheblichen
Unebenheiten in der Betondecke
aufbringen.
Verbrauch: ca.6 kg/m²

Der Bitumenkocher ist aus
Brandschutzgründen nicht auf der
Dachfläche, sondern in einem mit
Bauzäunen
abgesperrten Bereich auf der
Hausrückseite abzustellen.
Menge: 1387,150 m2

**1.2.3 SOPRAVAP EVA 35 auf Heißbastrich**
SOPRAVAP EVA 35 auf Heißbastrich

SOPRAVAP EVA 35
Elastomerbitumen-Dampfsperrbahn
in den vorg. Heißbastrich vollflächig
nach Herstellerangaben aufschweißen,
Nähte und Stöße dicht verschweißen.
Im Bereich von Anschlüssen ca. 20 cm
hochführen
und an den Dachrändern bis
Außenkante verlegen
Oberflächenausstattung:
-Oberseite: Sand
-Unterseite: PP-Folie
-Trägereinlage:
Glasvlies/Aluminiumverbundfolie
Menge: 1387,150 m2

**1.2.4 Dampfsperre Beton SOPRAVAP EVA 35**
Dampfsperre Beton SOPRAVAP EVA
35
Elastomerbitumen-Dampfsperrbahn
gemäß Stoffnorm DIN EN 13970
in Meterbahnen aufgeschweißt, zum
Abdichten der
Attiken und Wandanschlüsse verlegen.
Zuschnitt bis 80 cm
gewähltes Fabrikat: SOPRAVAP EVA
35
Menge: 545,290 m

**1.2.5 EFYOS Blue A, in Klebeschaum**
EFYOS Blue A, in Klebeschaum
Wärmedämmung aus Polyurethan,
nach DIN EN 13165,
aluminiumkaschiert,
Baustoffklasse nach DIN EN 13501-1:
E
Wärmeleitfähigkeit nach
DIN 4108-4: WLS 023
Dicke >= 40 mm - 0,023 W/(m*K)
mit Stufenfalz, im Verband in
streifenweise applizierten EFIFOAM-
Dämmstoffklebeschaum dicht
gestoßen
verlegen.
Dicke: 60 mm
Fabrikat: EFYOS Blue A
gewählter Kleber:
EFIFOAM-Dämmstoffklebeschaum
Menge: 1387,150 m2

**1.2.6 Mehr-/Minderkosten Dickenänderung PIR**
*** Bedarfsposition mit GB
Mehr-/Minderkosten Dickenänderung
PIR
Mehr-/Minderkosten pro 10 mm
Dämmstoffdickenänderung bei der
vorbeschriebenen
Wärmedämmung aus
mineralvlieskaschiertem
Polyurethan.
Fabrikat: EFYOS blue A
Menge: 1,000 m2

**1.2.7 EFYOS GEFÄLLE BLUE SMART A in SOPREMA Dämmstoffklebschaum**
EFYOS GEFÄLLE BLUE SMART A
in SOPREMA Dämmstoffklebschaum
Gefälle-Dämmplatten aus FCKW- und
HFCKW-
freiem Polyurethan-Hartschaum (PIR)
nach
DIN EN 13165, bestehend aus
Flachplatten
Efyos Blue Smart A ... S und
Gefälleplatten.
Wärmeleitfähigkeit, bzw. U-Wert
gemäß
Dämmplan.
Baustoffklasse B2 (nach DIN 4102-1)
Euroklasse E (nach EN 13501)
Anwendungstyp PUR 026 / 027 / 028
DAA ds
Druckspannung nach DIN EN 826 150
kPa
(bei 10% Stauchung)
Raumgewicht mind. 30 kg/mü
Temperaturbeständigkeit:
bis 110°C, kurzfristig bis 250°C
Nach Verlegeplan  im Verband dicht
gestoßen in streifenweise
aufgebrachten
PUR-Kaltkleber verlegen.
Gefälle:  .. %
Mittlere Dicke: .90 mm
Fabrikat:
EFYOS GEFÄLLE Blue SMART A
Menge: 1387,150 m2

**1.2.8 Mehr-/Minderkosten Dickenänderung PIR**
*** Bedarfsposition mit GB
Mehr-/Minderkosten Dickenänderung
PIR
Mehr-/Minderkosten pro 10 mm
Dämmstoffdickenänderung bei der
vorbeschriebenen
PU-Dämmung EFYOS GEFÄLLE.
Menge: 1,000 m2

**1.2.9 SOPRALENE STICK 30 auf PIR**
SOPRALENE STICK 30 auf PIR

SOPRALENE STICK 30 mit
patentiertem DUO-Längsrand
(4 cm selbstklebend + 4 cm
Schweißrand)
Kaltselbstklebende Elastomerbitumen-
Unterlagsbahn durch Abziehen der
unterseitigen Schutzfolie auf die ausgeschriebene PIR-wärmedämmung nach
Herstellerangaben verlegen, Nähte und
Stöße dicht verschweißen.
Oberflächenausstattung:
-Oberseite:  Kunststoff-Folie
-Unterseite:  kaltselbstklebendes
Elastomerbitumen mit abziehbarer
Schutzfolie
Menge: 1387,150 m2

#### 1.3 Dachrandabschluß

**1.3.1 EFYOS Blue A, in Klebeschaum**
Zulage Zur POS  Attikadämmung
wie zuvor beschrieben, jedoch in 120mm stärke auf
Attikakrone aufgrund der Dämmhöhen im Randbereich
Menge: 367,920 m2

**1.3.2 impränierte Randbohle (40 * 200 mm),**
imprägnierte Randbohle (40 * 200
mm),
einlagig, zur Aufnahme des Dachrand-
Abschlußprofils liefern und
nach DIN 1055 befestigen.
Menge: 367,920 m

**1.3.3 OSB-Platte, Attika horizontal OSB/3-Platte, d= 25 mm, Breite: bis 600 mm, oberhalb der erbrachten Attikadämmung fluchtgerecht verlegen und im Untergrund mit bauaufsichtlich zugelassenen Befestigungsmitteln in versetzter Anordnung befestigen, Befestigungsabstand: max. 250 mm.**
Menge: 367,920 m

**1.3.4 Attikaabschluss, PS,Stick 30/ Jardin**
Attikaabschluss, PS,Stick 30/ Flam 50

Attikaabschluss, gedämmt, wie folgt
herstellen:
-Wärmedämmung ist in gesonderter
Pos. erfasst.

-Wärmedämmung aus der Fläche
dicht
gestoßen heranführen
-SOPRALENE STICK 30 heranführen
-Anschlussbahn aus SOPRALENE
STICK 30 im aufgehenden Bereich
über die Holzbohle hinaus 5 cm
herunterführen und stirnseitig
mechanisch befestigen und
mindestens
10 cm in der waagerechten Fläche
aufschweißen
Zuschnittbreite: bis 110 cm
-SOPRALENE Flam 50, vollflächig
aufgeschweißt heranführen, die
Bestreuung in einer Breite von
ca. 15 cm anflämmen und in das
Deckschichtbitumen eindrücken
-SOPRALENE Flam Jardin 50 bis
Vorderkante Attikakrone führen, abnageln und
mindestens 15 cm in der
waagerechten
Fläche aufschweißen
Zuschnittbreite bis: 150 cm
Menge: 367,920 m

**1.3.5 Wandanschluss, ungedämmt**
Wandanschlüsse, ungedämmt, wie
folgt
herstellen:
-Voranstrich in erforderlicher Höhe
aufbringen
-Dampfsperre bis ca. 5 cm über Oberkante horizontaler Wärmedämmung,
vollflächig aufgeschweißt, hochführen
-Wärmedämmung aus der Fläche
dicht
gestoßen heranführen
-erste Abdichtungslage heranführen
-erste Anschlussbahn aus
PYE-KTG-KSP-3,0 nach
Anwendungsnormen
DIN V 20000-201 und BA
PYE-KTG-KSP-3,0
nach DIN V 20000-202 gemäß
Stoffnormen
DIN EN 13707 und DIN EN 13969
DU/E1
Technische Kennwerte:
Kaltbiegeverhalten -30°C
Wärmestandfestigkeit 100°C
Maximale Zugkraft
1000 N/50 mm längs, 1000 N/50 mm
quer
Dehnung 3,5% längs, 3,5% quer
m aufgehenden Bereich bis
mindestens
15 cm über OK Belag und mindestens
10 cm
in der waagerechten Fläche
aufschweißen
gewähltes Fabrikat: SOPRALENE
Stick 30
-Abdichtungsoberlage vollflächig
aufgeschweißt heranführen, die
Bestreuung in einer Breite von
ca. 15 cm anflämmen und in das
Deckschichtbitumen eindrücken
-zweite Anschlussbahn aus der
Abdichtungsoberlage im aufgehenden
Bereich bis mindestens 15 cm über
OK
Belag und mindestens 15 cm in der
waagerechten Fläche aufschweißen
Zuschnittbreite: bis 40 cm
-Wandanpressprofil aus Aluminium,
naturbelassen, mittels geeigneter
Befestigungsmittel montieren
-Abschlussfuge mit geeignetem,
bitumenverträglichem Material dauerelastisch
versiegeln
Menge: 177,370 m

**1.3.6 Mehrtlg. ALU-Dachrandprofil 300 mm**
Mehrtlg.(kein 2-teiliges)
ALU-Dachrandprofil
kompl. mit Halteelement, verl.
Trägerblech,
Stoßfugenbleche, sowie sämtliche
Kleinteile
liefern und DIN-gerecht montieren.
Blendenhöhe :  300 mm
Dicke  :  1,5 mm
Oberfläche  :  Alu-natur
Menge: 367,920 m

**1.3.7 Zulage für die Eckausbildung**
Zulage für die Eckausbildung
für die o.a. ALU-Dachrandblende.
Eckausbildung
bestehend aus einem zusätzlichem
Eckhalter und
einem
geschweißten Formteil, sowie
sämtliche Kleinteile.
Menge: 80,000 St

#### 1.4 Einbauteile / Zubehör

**1.4.1 Sanierungsgully passend für Altgullys**
Durchbrüche  für Attikagullys

Durchbrüche in vorh. Attiken, diese bis
30 cm breit einschl. äußerer
Bekleidung aus
Faserzementplatten herstellen.
Durchmesser ca. 120mm.
Menge: 14,000 St

**1.4.1.0 Durchdringungsanschluss ALSAN 770TX**
Durchdringungsanschluss ALSAN
770TX
Abdichtung an Durchdringungen mit
ALSAN 770 TX und der vollflächigen
Einlage von perforiertem ALSAN
Spezialvlies mit einer Mindestüberlappung von 5 cm zu ALSAN
Abdichtungen
und mindestens 10 cm zu anderen
Abdichtungsuntergründen herstellen.
Mischungsverhältnis der zweikomponentigen, schnellreagierenden,
lösemittelfreien PMMA Abdichtung mit
dem
Katalysatorpulver je nach Temperatur.
Verarbeitung gemäß den aktuellen
SOPREMA Herstellerrichtlinien.
Eigenschaften:
Farbe nach Wahl des Auftraggebers:
RAL 7012/7035/9011
Zweikomponentig auf Basis PMMA
Schichtstärke mind. 2,1 mm
Verbrauch: ca.2,5 kg/m²
µ = 5130
Vlieseinlage: 110g/m² perforiertes Vlies
Verarbeitungstemperatur: 0-35°C
Lösemittelfrei
UV-, hydrolyse- und alkalibeständig
DIN EN 13501-5, BROOF (t1)
entspricht DIN 4102-7/B2
Geprüft nach ETAG 005 -
bestanden in den höchsten Klassen
Durchmesser der Durchdringung: bis
30 cm
Menge: 40,000 St

**1.4.1.1 Flachdachausstieg, Bodentreppe GutHolz 3-tlg. L 134,0 B 64,0 H 25,0 IRH 253,10 Lieferung u. Montage eines Flachdachausstieg als maßangefertigte, wärmegedämmte Bodentreppe, mit Teleskop-Handlauf liefern und in bzw. oberhalb Deckenöffnung in Stahlbetondecke montieren.**
Menge: 1,000 St

**1.4.1.2 Lochbleche aus Aluminium an Kaminöffnungen beidseitig zuschneiden und montieren Abmessung bis 300x3000mm**
*** Bedarfsposition mit GB
Menge: 1,000 St

**1.4.2 Dachgully, 2-tlg, DN 100, senkr. wärmegedämmt**
Attikagully, 2-tlg, senkrecht,
wärmegedämmt, mit
einer
werksseitig aufgbrachten
Polymerbitumenanschlußbahn,
komplett mit Laubfangkorb liefern, an
die vorhandene
Rohrleitung anschließen und in den
Dachaufbau einarbeiten. DN 100
Menge: 14,000 St

**1.4.3 Rosetten für Attikagullys**
Menge: 14,000 St

**1.4.4 Sanierungsgully passend für Altgullys**
Sanierungsgully passend für Altgullys
mit einem Durchmesser von 165 mm
bis zu
210 mm, mit werksseitig aufgebrachter
Elastomerbitumenanschlußbahn,
liefern und
tiefergelegt in den Dachaufbau
einarbeiten.
Menge: 14,000 St

**1.4.5 Kernbohrungen**
Kernbohrungen in der Attika für Notentwässerungen herstellen
Menge: 14,000 St

**1.4.6 Notentwässerung**
Entwässerungskästen als
Notentwässerung

-Attika-Abläufe, mit Kiesfang,
Durchmesser: 100 mm,
einbauen und in die Dachabdichtung
einbinden.
-Verlängerung aus Edelstahlrohr mit
Muffe
 DN 100 Länge 50 cm

Einbau als Notentwässerung.
Menge: 14,000 St

**1.4.7 Strangentlüfter, 2-tlg. , NW 100, Kst**
Strangentlüfter, 2-tlg., wärmegedämmt
NW 100, aus
Kunststoff,
liefern, an Rohrleitung anschließen, in
den
Dachaufbau einarbeiten und einfassen.
Menge: 26,000 St

**1.4.8 Flachdach-Absturzsicherung Warmdach 3.500**
Flachdach-Absturzsicherung als
Anschlagpunkt für
Sicherheitsgeschirr, als
Komplett-System mit
GS-Prüfplakette und bauaufsichtlicher
Zulassung -auch
der Befestigungsmittel-,
wärmegedämmte Haube, zum
Aufdübeln auf die Betondecke,
Rohrdurchmesser > 75 mm,
einschl. Stahl-Grundplatte mit 4
Befestigern, liefern
und in den vorh. Dachaufbau
einarbeiten.

vorh.Dachaufbau  :  1-schaliges
Dach
  Betondecke

Bauart 3.500

als Komplett-System mit
bauaufsichtlich zugelassenem
Befestigungsmittel,
Dämm- und Witterungsschutzhaube,
und einer
Anschlussmanschette mit
werksseitig aufgebrachter
Elastomerbitumenbahn,
liefern und in den vorh. Dachaufbau
einarbeiten.

Der Anschluß ist durch Auflegen einer
Dämmstoffplatte mind. 50*50*5 cm,
Kanten
unter 45° abgeschrägt, aus dem
Wasserlauf zu heben und
anschließend fachgerecht  2-lagig mit
den Bahnen aus
der Flächenabdichtung einzudichten.
Menge: 45,000 St

**1.4.9 Kamine wie foltgt abdichten - Beplankung der Wandflächen mit OSB Platten 22mm stark zur Egalisierung und Erstellung einer ebenenen Abdichtungsfläche, unterlegt mit verdübelten Dachlatten in verschiedenen Dimensionen, 40x60 und 30x50 - Grundierung der Wand- und Dachflächen des Flachdachaufbaus mit Alsan Grundierung 170 - Abdichtung der Wand- und Dachflächen mit Flüssigkunststoff PMMA inklusiver perforierter Speuialvlieseinlage nass in nass eingearbeitet als Armierung Leistung Inklusiver Ausschnitt und Anarbeiten der an Wandflächen Verankerten Halterungen für SAT- und Technikanlagen**
Menge: 15,000 St

### 2 Stundenlohnarbeiten

#### 2.0

**2.0.1 Facharbeiter**
Für unvorherzusehende Stundenlohnarb.
nach Angabe der Bauleitung z. Nachweis
für einen Facharbeiter
Menge: 10,000 Std

**2.0.2 Dachdeckerhelfer**
Wie vor, jedoch Dachdeckerhelfer
Menge: 10,000 Std

**2.0.3 Auszubildender**
Wie vor, Auszubildender
Menge: 10,000 Std
